# Enjardinament vertical amb cultiu semihidropònic en geoproductes, per a exterior, sistema Fytotextile "TERAPIA URBANA"

- Propietat de l'arxiu: CYPE INGENIEROS, S.A.
- Format: FIEBDC-3/2002
- Divisa: EUR
- Costos indirectes: 3.00 %
- IVA: 21.00 %

## F Façanes i particions

### FJ Enjardinaments verticals

#### FJE Subestructura suport i vegetació, per a exterior

**FJE020** m² Enjardinament vertical amb cultiu semihidropònic en geoproductes, per a exterior, sistema Fytotextile "TERAPIA URBANA".
Enjardinament vertical amb cultiu semihidropònic en geoproductes, per a exterior, sistema Fytotextile "TERAPIA URBANA", amb una superfície de fins a 5 m²; compost de: SUBESTRUCTURA SUPORT: entramat metàl·lic de perfils d'acer conformat en fred, fixat al parament suport amb ancoratges mecànics amb tac de niló i cargol, de 5 mm de diàmetre i 50 mm de longitud, creant una cambra d'aire de 40 mm de gruix mitjà; MITJÀ DE CULTIU: mòdul Fytotextile "TERAPIA URBANA" de geoproducte impermeabilitzant, drenant i transpirable, format per tres capes de material sintètic i orgànic, flexible i de gruix reduït (capa interior impermeabilitzant FYT-RCF, capa intermèdia drenant FYT-DRA i capa exterior transpirable FYT-AIR), resistència a tracció 5,2 kN/m², retenció d'aigua d'entre 2 i 4 l/m², 36 butxaques amb una resistència a l'esquinçament superior a 0,07 kN/u i amb comportament de reacció al foc B-s2, d0, segons assaig Applus, segons UNE-EN 13501-1; amb perfil guia horitzontal FYT-VOL fixat a la subestructura suport amb cargols autoroscants amb cabota hexagonal d'acer zincat amb junt estanc, de 5,5 mm de diàmetre i 25 mm de longitud; VEGETACIÓ: espècies de plantes per a exterior; amb una densitat de plantació de 36 u/m².
Criteri de valoració econòmica: El preu no inclou el manteniment i reposició parcial de la vegetació, la instal·lació de reg i evacuació, el sistema centralitzat de control ni el canaló per a recollida d'aigües.
Inclou: Replanteig i marcat dels punts de fixació de l'entramat. Aplomat, anivellació i fixació de l'entramat. Col·locació i fixació dels perfils guia. Resolució de punts singulars. Col·locació del geoproducte. Col·locació del substrat i de la vegetació a les butxaques del geoproducte.
Criteri d'amidament de projecte: Superfície mesurada segons documentació gràfica de Projecte, sense duplicar cantonades ni encontres, deduint els buits de superfície major de 5 m².
Criteri de mesura d'obra: Es mesurarà la superfície realment executada segons especificacions de Projecte, sense duplicar cantonades ni encontres, deduint els buits de superfície major de 5 m².

| Codi | Ut | Descripció | Rendiment | Preu | Import |
|---|---|---|---|---|---|
| mt07ali026a | m | Perfil buit d'acer conformat en fred UNE-EN 10219-1 S275J0H, sèrie quadrat 50,2, per aplicacions estructurals. Treballat i muntat en taller, per a col·locar en obra. (material) | 2.800 | 17.40 | 48.72 |
| mt14gdt030 | U | Ancoratge mecànic amb tac de niló i cargol, de 5 mm de diàmetre i 50 mm de longitud. (material) | 10.000 | 0.02 | 0.20 |
| mt14gdt010gb | m² | Mòdul Fytotextile "TERAPIA URBANA" de geoproducte impermeabilitzant, drenant i transpirable, format per tres capes de material sintètic i orgànic, flexible i de gruix reduït (capa interior impermeabilitzant FYT-RCF, capa intermèdia drenant FYT-DRA i capa exterior transpirable FYT-AIR), resistència a tracció 5,2 kN/m², retenció d'aigua d'entre 2 i 4 l/m², 36 butxaques amb una resistència a l'esquinçament superior a 0,07 kN/u i amb comportament de reacció al foc B-s2, d0, segons assaig Applus, segons UNE-EN 13501-1; amb perfil guia horitzontal FYT-VOL per a la seva fixació a la subestructura suport; amb capacitat per a 36 plantes, per a una superfície enjardinada de fins a 5 m². (material) | 1.050 | 241.83 | 253.92 |
| mt14gdt020 | U | Cargol autoroscant amb cabota hexagonal d'acer zincat amb junt estanc, de 5,5 mm de diàmetre i 25 mm de longitud. (material) | 8.750 | 0.09 | 0.79 |
| mt48ept010d232 | U | Espècies de plantes per a exterior, seleccionades en funció del clima de la zona, 2,32€/u, subministrades en contenidor amb substrat per a cultiu semihidropònic; per a sistemes d'enjardinament vertical "TERAPIA URBANA". (material) | 36.000 | 2.32 | 83.52 |
| op00ato010 |  | Tornavís. | 1.000 | 0.00 | 0.00 |
| op00tal010 |  | Trepant. | 1.000 | 0.00 | 0.00 |
| mo011 | h | Oficial 1ª muntador. (mà d'obra) | 1.115 | 29.34 | 32.71 |
| mo080 | h | Ajudant muntador. (mà d'obra) | 1.115 | 25.28 | 28.19 |
| mo040 | h | Oficial 1ª jardiner. (mà d'obra) | 0.635 | 28.42 | 18.05 |
| mo086 | h | Ajudant jardiner. (mà d'obra) | 0.635 | 25.28 | 16.05 |
| % | % | Costos directes complementaris | 2 % | 482.15 | 9.64 |
|  |  | Costos directes |  |  | 491.79 |
